# Sistema de Veranda con rotura de puente térmico, referencia Thermo Roof 200 de Reynaers. Permite la integración de ventanas de techo enrasadas para ventilación - de Reynaers

- Propiedad del archivo: CONSTRUNARIO
- Formato: FIEBDC-3/2012
- Programa: Construnario Versión 3.51
- Fecha de los precios: 26/02/2015
- Divisa: EUR

**TR200** Sistema de Veranda con rotura de puente térmico, referencia Thermo Roof 200 de Reynaers. Permite la integración de ventanas de techo enrasadas para ventilación - de Reynaers
El Thermo Roof 200 es un sistema de Veranda con rotura de puente térmico que ofrece una amplia gama de configuraciones. Dependiendo del diseño de la Veranda, la estructura de la cubierta puede optimizarse para adaptarse perfectamente a sus necesidades. El interior de la estructura de la cubierta tiene un aspecto minimalista. Las canales, sin embargo, están disponibles en tres variantes para que combinen con su estilo a la perfección, Renacimiento, Funcional y Elíptico. Además, el sistema para Veranda permite la integración de ventanas de techo enrasadas para ventilación, que pueden ser motorizadas, si se desea. El concepto de acristalamiento del sistema permite la utilización de acristalamiento triple. El TR 200 dispone de montantes que no sólo son capaces de soportar el peso del triple acristalamiento sino que además están preparados para soportar el peso de la carga de nieve. El aislamiento térmico de esta solución para cubiertas, en combinación con la perfecta integración de las ventanas, puertas o incluso correderas y puertas plegables, hace del TR 200 una ampliación ideal para su hogar.
