# Crema limpiadora, referencia Reynawash Ano de Reynaers. Para el mantenimiento y la limpieza de los perfiles de aluminio anodizados - de Reynaers

- Propiedad del archivo: CONSTRUNARIO
- Formato: FIEBDC-3/2012
- Programa: Construnario Versión 3.51
- Fecha de los precios: 19/11/2015
- Divisa: EUR

**RWASHANO** u Crema limpiadora, referencia Reynawash Ano de Reynaers. Para el mantenimiento y la limpieza de los perfiles de aluminio anodizados - de Reynaers
ReynaWash Ano es un producto para el mantenimiento y la limpieza de los perfiles de aluminio anodizados. Esta crema limpiadora, sin disolventes, puede aplicarse con regularidad garantizando que todas sus superficies de aluminio anodizado se mantengan en perfecto estado.
