# Sistema de veranda de alto aislamiento, referencia Concept Roof 120 de Reynaers. Diseñado para permitir construcciones complejas y lucernarios para anexos o construcciones adyacentes - de Reynaers

- Propiedad del archivo: CONSTRUNARIO
- Formato: FIEBDC-3/2012
- Programa: Construnario Versión 3.51
- Fecha de los precios: 26/02/2015
- Divisa: EUR

**CR120** Sistema de veranda de alto aislamiento, referencia Concept Roof 120 de Reynaers. Diseñado para permitir construcciones complejas y lucernarios para anexos o construcciones adyacentes - de Reynaers
El Concept Roof 120 es un sistema de Veranda de alto aislamiento, que ofrece una amplia gama de estilos y configuraciones para cubiertas que se adaptan perfectamente a sus necesidades. Con este sistema de vernada de alta gama, puede optar por el estilo Orangerie, Funcional o Renacimiento, que ofrecen el ambiente más apropiado para su Veranda. Como opción la iluminación puede integrarse en la cubierta, logrando una solución estética completa. El CR 120 cumple con los más altos requisitos relativos al aislamiento térmico y se puede combinar sin problemas con las soluciones de alto aislamiento para ventanas, puertas, correderas y plegables. Además, este sistema está diseñado para permitir construcciones complejas y lucernarios para anexos o construcciones adyacentes. El sistema CR 120 permite la integración de ventanas de techo enrasadas para ventilación, que pueden ser motorizadas, si se desea.
