# Sistema para cubiertas, referencia Cintro de Reynaers. Especial para lucernarios curvados - de Reynaers

- Propiedad del archivo: CONSTRUNARIO
- Formato: FIEBDC-3/2012
- Programa: Construnario Versión 3.51
- Fecha de los precios: 26/02/2015
- Divisa: EUR

**CINTRO** Sistema para cubiertas, referencia Cintro de Reynaers. Especial para lucernarios curvados - de Reynaers
El Cintro es un sistema para cubiertas que es muy adecuado para lucernarios curvados, como por ejemplo pasillos cubiertos, aparcamientos o ampliaciones de viviendas. El sistema ha sido especialmente desarrollado como una solución arquitectónica para cubiertas curvadas o arqueadas. Las posibilidades de aplicación son numerosas incluyendo cubiertas ligeras. El diseño del Cintro proporciona un acabado elegante y aerodinámico a la cubierta. El sistema permite incorporar una variedad de tipos de acristalamiento, incluyendo vidrio laminado, metacrilato y láminas de policarbonato. Como tal, el Cintro es el sistema ideal para aplicaciones donde se requiere una luz abundante.
