# Maneta, referencia Shield® de Reynaers. Cumple con las clases de resistencia al robo 2 y 3 - de Reynaers

- Propiedad del archivo: CONSTRUNARIO
- Formato: FIEBDC-3/2012
- Programa: Construnario Versión 3.51
- Fecha de los precios: 17/12/2019
- Divisa: EUR

**SHIELD** u Maneta, referencia Shield® de Reynaers. Cumple con las clases de resistencia al robo 2 y 3 - de Reynaers
La gama de manetas Shield no sólo proporciona seguridad y fuerza por el diseño robusto y resistente, sino que además cumple con las clases de resistencia al robo 2 y 3. Las manetas están disponibles en color anodizado natural.
