# Maneta de diseño curvo, referencia Orchid® de Reynaers. Adaptable a cualquier sistema de ventana o puerta - de Reynaers

- Propiedad del archivo: CONSTRUNARIO
- Formato: FIEBDC-3/2012
- Programa: Construnario Versión 3.51
- Fecha de los precios: 17/12/2019
- Divisa: EUR

**ORCHID** u Maneta de diseño curvo, referencia Orchid® de Reynaers. Adaptable a cualquier sistema de ventana o puerta - de Reynaers
Orchid es un tipo de maneta agradable y elegante. Esta serie se caracteriza por un diseño curvo que destaca su simplicidad. Las manetas son muy seguras y asequibles, y se adaptan a cualquier sistema de ventana o puerta. Las manetas Orchid están disponibles en colores blanco, negro o anodizado.
