# Sistema de red mosquitera

- Propiedad del archivo: CONSTRUNARIO
- Formato: FIEBDC-3/2012
- Programa: Construnario Versión 3.51
- Fecha de los precios: 26/02/2015
- Divisa: EUR

**MOSQUITO** Sistema de red mosquitera, referencia Mosquito de Reynaers. Puede montarse en ventana, puerta o corredera. Compatible con todos los sistemas para ventanas, puertas y correderas de Reynaers - de Reynaers
Mosquito es un sistema de red mosquitera, montado en una ventana, puerta o corredera, que impide la entrada de insectos con una interferencia mínima de la vista exterior. El concepto mosquitera permite que las ventanas, puertas o puertas correderas puedan abrirse o cerrarse sin extraer el sistema. Para la mosquitera corredera, la guía se encuentra en la parte superior o inferior de la puerta, asegurando un confort óptimo. Obviamente, el sistema Mosquito es compatible con todos los sistemas para ventanas, puertas y correderas de Reynaers, así como para sistemas de otros proveedores, incluso ventanas de madera y PVC.
