# Maneta moderna, referencia Horizon® de Reynaers. Adaptable a cualquier ventana o sistema de puerta. - de Reynaers

- Propiedad del archivo: CONSTRUNARIO
- Formato: FIEBDC-3/2012
- Programa: Construnario Versión 3.51
- Fecha de los precios: 17/12/2019
- Divisa: EUR

**HORIZON** u Maneta moderna, referencia Horizon® de Reynaers. Adaptable a cualquier ventana o sistema de puerta. - de Reynaers
La maneta Horizon se caracteriza por su moderna y contemporánea apariencia. Los detalles horizontales proporcionan a la maneta un aspecto especial y único. Su elegante diseño lo convierte en la combinación perfecta para cualquier ventana o sistema de puerta. Las manetas Horizon pueden anodizarse, o lacar en cualquiera de nuestros más de 400 colores RAL.
