# Manetas, referencia Purity® de Reynaers. Diseño de Leo De Carlo. Disponible en tres colores estándar y otros seis colores disponibles bajo pedido - de Reynaers

- Propiedad del archivo: CONSTRUNARIO
- Formato: FIEBDC-3/2012
- Programa: Construnario Versión 3.51
- Fecha de los precios: 17/12/2019
- Divisa: EUR

**PURITY** u Manetas, referencia Purity® de Reynaers. Diseño de Leo De Carlo. Disponible en tres colores estándar y otros seis colores disponibles bajo pedido - de Reynaers
Para las personas que deseen lo último en diseño y alta calidad, Reynaers ha creado una serie única de manetas, denominada Purity. Esta gama combina un material de nueva generación y propiedades mecánicas con el diseño italiano de la mano del diseñador Leo De Carlo, quien anteriormente trabajó en los estudios de Philippe Starck. De Carlo ha estudiado la cultura de Reynaers y los recientes proyectos de éxito para plasmar la esencia de sus observaciones en el diseño de PuRity, dando como resultado un diseño atemporal, minimalista y racional. Las manetas PuRity están disponibles en tres colores estándar (Sapphire Black, Moonlight White y Lithium), y otros seis colores disponibles bajo pedido (Gold, Obsidian, Renaissance Gold, Polaris, Eclipse y Belgian Chocolate). Pero la PuRity es mucho más que un gran diseño. La combinación del material y su tratamiento superficial convierte a las manetas en no corrosivas, hipoalergénicas, antibacterianas (opcional) y 100% reciclables. También son muy fáciles de limpiar con recursos 100% naturales.
