# Sistema de protección solar, referencia Brise Soleil 40 de Reynaers. Consta de elementos con lamas en forma de Z o curvadas - de Reynaers

- Propiedad del archivo: CONSTRUNARIO
- Formato: FIEBDC-3/2012
- Programa: Construnario Versión 3.51
- Fecha de los precios: 26/02/2015
- Divisa: EUR

**PSBS40** Sistema de protección solar, referencia Brise Soleil 40 de Reynaers. Consta de elementos con lamas en forma de Z o curvadas - de Reynaers
El sistema Brise Soleil 40 ofrece una solución de protección solar innovadora y estética para la conservación de energía, ideal para apartamentos y edificios pequeños. El sistema consta de elementos con lamas en forma de Z o curvadas. Estas persianas correderas se colocan en el exterior de las ventanas y se pueden desplazar de la ventana deslizándolas horizontalmente. Esta acción puede realizarse manualmente o mediante motorización. Los paneles del BS 40 están disponibles en diferentes configuraciones de correderas, de uno a tres paneles, uno detrás del otro. Esto hace que sea una solución ideal para controlar tanto la entrada de luz como el nivel de confort interior del edificio. El sistema BS 40 está disponible en varias opciones de montaje, para permitir la instalación en el frontal de las fachadas, entre pisos o en cualquier combinación de los mismos. Esto hace que sea una aplicación extremadamente versátil.
