# Solución de sombreado completa, referencia Brise Soleil 100 de Reynaers. Lamas disponibles en una amplia variedad de dimensiones y configuraciones - de Reynaers

- Propiedad del archivo: CONSTRUNARIO
- Formato: FIEBDC-3/2012
- Programa: Construnario Versión 3.51
- Fecha de los precios: 26/02/2015
- Divisa: EUR

**PSBS100** Solución de sombreado completa, referencia Brise Soleil 100 de Reynaers. Lamas disponibles en una amplia variedad de dimensiones y configuraciones - de Reynaers
El sistema Brise Soleil 100 ofrece una amplia gama de aplicaciones con lamas elípticas, creando la solución de protección solar definitiva. Las lamas de diseño están disponibles en una amplia variedad de dimensiones y configuraciones; marcos, lamas fijas o móviles, colocadas en el plano horizontal o vertical. El movimiento de las lamas también puede ser motorizado para una máxima comodidad. En una variante especial del sistema, pueden utilizarse lamas de vidrio para proporcionar sombreado de una forma muy estética. Los elementos BS 100 tienen soluciones estándar de anclaje para muros cortina, ladrillo, hormigón y estructuras de acero. La estructura del sistema de marco horizontal se puede utilizar como una pasarela para el mantenimiento general del edificio. Esto aporta un valor añadido al sistema de protección solar, convirtiéndola en una aplicación extremadamente versátil.
