# Sistema de muro cortina con rotura de puente térmico, referencia CW 86 de Reynaers. Alta velocidad de ejecución. - de Reynaers

- Propiedad del archivo: CONSTRUNARIO
- Formato: FIEBDC-3/2012
- Programa: Construnario Versión 3.51
- Fecha de los precios: 17/12/2019
- Divisa: EUR

**MCCW86** Sistema de muro cortina con rotura de puente térmico, referencia CW 86 de Reynaers. Alta velocidad de ejecución. - de Reynaers
El Curtain Wall 86 es un sistema de muro cortina con rotura de puente térmico que cumple con todos los requisitos para grandes proyectos de construcción. En estos proyectos, la velocidad de ejecución de la obra es muy importante. El CW 86 ofrece una solución especial, en la que los paneles acristalados se prefabrican en el taller. En la obra, los paneles se pueden fijar a una estructura de parrilla tradicional (CW 86) o la fachada puede construirse elemento por elemento de acuerdo con el principio de muro cortina modular (CW 86-EF). El CW 86 está disponible en dos variantes de acristalamiento, con singulares características estéticas: Cassete Glazing (CG) o enmarcado, variante que sostiene el cristal con junquillos, mientras que el vidrio en el Structural Glazing (SG) está encolado estructuralmente, ofreciendo una completa superficie de vidrio en el exterior del edificio. El rendimiento energético del sistema se ofrece en diferentes niveles, con perfiles con rotura térmica para el acristalado estructural. Métodos específicos de drenaje como el drenaje en cascada, permiten a esta fachada cumplir con las más altas exigencias de estanqueidad al agua y al aire. Esto hace que este sistema pueda utilizarse en condiciones extremas, tales como las zonas costeras y las grandes alturas. Además de la integración de diferentes tipos de ventanas, puertas y sistemas de protección solar, el CW 86 ofrece soluciones motorizadas para sus elementos de apertura, tales como ventanas proyectantes y ventanas de apertura paralela, ofreciendo una solución total para su fachada.
