# Sistema de fachada modular con la máxima transparencia

- Propiedad del archivo: CONSTRUNARIO
- Formato: FIEBDC-3/2012
- Programa: Construnario Versión 3.51
- Fecha de los precios: 26/02/2015
- Divisa: EUR

**MCCW65-EF** Sistema de fachada modular con la máxima transparencia, referencia CW 65-EF de Schluter. Cumple con los más elevados requisitos de rendimiento en estanqueidad al agua y al aire y resistencia a la carga de viento - de Reynaers
El Curtain Wall 65-EF es un sistema de muro cortina para fachadas modulares con elementos estéticos únicos que no comprometen la resistencia extrema y la estabilidad necesaria en construcciones de gran altura. Las características típicas de las fachadas modulares dan como resultado una alta velocidad de ejecución en obra, los paneles se prefabrican en el taller. Esta alta productividad va unida en este caso una gran estética arquitectónica ya que el CW 65-EF utiliza perfiles de tan solo 65 mm de ancho. El CW 65-EF cumple con los más elevados requisitos de rendimiento en estanqueidad al agua y al aire y resistencia a la carga de viento. El sistema de muro cortina está disponible en diferentes niveles de aislamiento, que responden a los correspondientes requisitos en aislamiento del edificio. También ofrece la posibilidad de integrar triple acristalamiento. El CW 65-EF está disponible en dos variantes de acristalamiento, con singulares características estéticas: Cassete Glazing (CG) o enmarcado, variante que sostiene el cristal con junquillos, mientras que el vidrio en el Structural Glazing (SG) está encolado estructuralmente, ofreciendo una completa superficie de vidrio en el exterior del edificio. Para responder plenamente a todas las necesidades del edificio, el CW 65-EF puede integrar elementos de apertura, como ventanas proyectantes y ventanas de apertura paralela.
