# Sistema de muro cortina con rotura de puente térmico, referencia Curtain Wall 60 de Reynaers. Solución para paneles acristalados pesados - de Reynaers

- Propiedad del archivo: CONSTRUNARIO
- Formato: FIEBDC-3/2012
- Programa: Construnario Versión 3.51
- Fecha de los precios: 26/02/2015
- Divisa: EUR

**MCCW60** Sistema de muro cortina con rotura de puente térmico, referencia Curtain Wall 60 de Reynaers. Solución para paneles acristalados pesados - de Reynaers
El Curtain Wall 60 es un excelente sistema de muro cortina con rotura de puente térmico para construcciones robustas de grandes superficies acristaladas, que incluso responde a las necesidades específicas de las construcciones inclinadas o curvas. Este sistema modular está diseñado con perfiles reforzados, permitiendo el uso de paneles de vidrio con un peso de hasta 450 kg. El CW 60 satisface las más altas exigencias de estanqueidad al agua y al aire, resistencia al viento y aislamiento térmico. También ofrece la posibilidad de integrar triple acristalamiento. Este sistema de muro cortina está disponible en 4 diferentes apariencias externas. Estas diferentes opciones de diseño, junto con la posibilidad de realizar cubiertas, hacen del CW60 el sistema perfecto para diseñar sin límites. Además el CW 60 se compone de una amplia gama de perfiles y facilita la integración de todo tipo de ventanas.
