# Sistema para fachadas y cubiertas, referencia Curtain Wall 50 de Reynaers. Máxima entrada de luz. Disponible en diversas variantes de diseño y de acristalamiento - de Reynaers

- Propiedad del archivo: CONSTRUNARIO
- Formato: FIEBDC-3/2012
- Programa: Construnario Versión 3.51
- Fecha de los precios: 26/02/2015
- Divisa: EUR

**MCCW50** Sistema para fachadas y cubiertas, referencia Curtain Wall 50 de Reynaers. Máxima entrada de luz. Disponible en diversas variantes de diseño y de acristalamiento - de Reynaers
El Curtain Wall 50 es un sistema para fachadas y cubiertas que ofrece una libertad de diseño sin límites y permite la máxima transparencia. Como tal, el CW 50 está disponible en diversas variantes de diseño y de acristalamiento, pero también incluye diferentes variantes técnicas para cumplir con los niveles especificados de resistencia al fuego y aislamiento térmico. Las variantes de diseño ofrecen soluciones para el exterior y el interior del edificio. La gama de variantes de acristalamiento abarcan desde las pletinas de presión estándar, hasta el acristalamiento estructural y el clipado estructural. La amplia gama de perfiles del CW 50 cumple con todas las exigencias de la arquitectura contemporánea. Respecto a la eficiencia energética, el sistema ofrece soluciones en diferentes niveles, permitiendo el uso de triple acristalamiento y haciendo el sistema aplicable incluso para casa pasiva o edificios de bajo consumo energético. Además el sistema permite integrar fácilmente elementos de apertura, como ventanas proyectantes, ventanas de apertura paralela, oscilobatiente de hoja oculta y ventanas de techo enrasadas en las aplicaciones para cubiertas con CW 50
