# Sistema para correderas con rotura de puente térmico, referencia Concept Patio® 50 de Reynaers. Amplia gama de posibilidades de apertura - de Reynaers

- Propiedad del archivo: CONSTRUNARIO
- Formato: FIEBDC-3/2012
- Programa: Construnario Versión 3.51
- Fecha de los precios: 17/12/2019
- Divisa: EUR

**PCPCP50** u Sistema para correderas con rotura de puente térmico, referencia Concept Patio® 50 de Reynaers. Amplia gama de posibilidades de apertura - de Reynaers
El Concept Patio ® 50 es un sistema para correderas con rotura de puente térmico, elegante, delgado y ultraligero. Además de cumplir con los aspectos estéticos, este sistema está diseñado de acuerdo con los más altos estándares de calidad Europeos. La corredera CP 50 ofrece una amplia gama de posibilidades de apertura, de diseño Funcional y Softline con cierres a juego. La anchura de construcción de 50 mm permite al sistema CP 50 combinarse perfectamente con los sistemas Eco System y CS 59.
