# Sistema para correderas y correderas-elevables, referencia Concept Patio® 130 de Reynaers. Alto aislamiento. Diferentes posibilidades de apertura - de Reynaers

- Propiedad del archivo: CONSTRUNARIO
- Formato: FIEBDC-3/2012
- Programa: Construnario Versión 3.51
- Fecha de los precios: 17/12/2019
- Divisa: EUR

**PCPCP130** u Sistema para correderas y correderas-elevables, referencia Concept Patio® 130 de Reynaers. Alto aislamiento. Diferentes posibilidades de apertura - de Reynaers
El Concept Patio® 130 es un sistema para correderas y correderas-elevables de alto aislamiento, que cumple con los más altos requisitos de aislamiento, estabilidad y seguridad y combina perfectamente con el sistema CS 77. El sistema CP 130 está disponible en diferentes posibilidades de apertura y la opción de bajo umbral ofrece una solución para mejorar la accesibilidad de los edificios. Una solución de esquina especial permite abrir espacios sin ningún elemento fijo en las esquinas, creando una continuidad perfecta y clara entre los espacios interiores y exteriores. Este robusto sistema permite la construcción de ventanas correderas de gran tamaño y puertas con un peso por hoja de hasta 300 kg. También dispone de un perfil central estético de líneas delgadas. Además, el sistema CP 130 puede cumplir con el nivel de resistencia antirrobo clase 2 por lo que ofrece un óptimo nivel de seguridad.
