# Sistema de puerta plegable, referencia Concept Folding ® 77 de Reynaers. Diferentes tipos de apertura. Alto aislamiento - de Reynaers

- Propiedad del archivo: CONSTRUNARIO
- Formato: FIEBDC-3/2012
- Programa: Construnario Versión 3.51
- Fecha de los precios: 17/12/2019
- Divisa: EUR

**PCPCF77** u Sistema de puerta plegable, referencia Concept Folding ® 77 de Reynaers. Diferentes tipos de apertura. Alto aislamiento - de Reynaers
Combina un alto aislamiento y el confort con la máxima transparencia y estética. Este sistema de puerta plegable optimiza su manera de vivir creando una sensación de abertura el exterior, utilizando un mínimo espacio. Este sistema de alto rendimiento ofrece diferentes tipos de apertura, tanto hacia el interior como el exterior, para satisfacer todas las necesidades. Puede incorporar una puerta principal, que se utiliza como puerta de entrada sin afectar al resto de hojas plegables. Está disponible en 4 soluciones de umbral diferentes, desde la de de alto rendimiento a umbrales completamente enrasados con el suelo, con el fin de solventar cualquier necesidad de confort y estética. Puede combinarse perfectamente con los sistemas CS para ventanas, puertas y muros cortina. Está disponible en la versión Funcional Slim-Line, variante con el mínimo de anchura visible del perfil.
