# Sistema con rotura de puente térmico, referencia Eco System 50 de Reynaers. Para ventanas de apertura interior y exterior - de Reynaers

- Propiedad del archivo: CONSTRUNARIO
- Formato: FIEBDC-3/2012
- Programa: Construnario Versión 3.51
- Fecha de los precios: 24/01/2019
- Divisa: EUR

**VES50** u Sistema con rotura de puente térmico, referencia Eco System 50 de Reynaers. Para ventanas de apertura interior y exterior - de Reynaers
El Eco System es un sistema con rotura de puente térmico para ventanas de apertura interior y exterior, que combina el diseño estético y la eficiencia energética a un precio moderado. La limitada anchura del sistema permite su aplicación en variadas construcciones, incluso con espesores de pared reducidos. Con un diseño racional, el Eco System ofrece, junto a los perfiles de diseño Funcional, perfiles especiales parecidos a los marcos de madera. La utilización de herrajes ocultos le dan un aspecto aún más elegante, ya que las bisagras no están a la vista. Por otra parte, Eco System puede cumplir con la clase 2 de resistencia al robo, ofreciendo una solución robusta y segura, tanto para construcciones residenciales como edificios públicos.
