# Sistema de alto aislamiento, referencia Concept System ® 77 de Reynaers. Cumple con elevados requisitos de aislamiento térmico, estabilidad y seguridad - de Reynaers

- Propiedad del archivo: CONSTRUNARIO
- Formato: FIEBDC-3/2012
- Programa: Construnario Versión 3.51
- Fecha de los precios: 24/01/2019
- Divisa: EUR

**VCS77** u Sistema de alto aislamiento, referencia Concept System ® 77 de Reynaers. Cumple con elevados requisitos de aislamiento térmico, estabilidad y seguridad - de Reynaers
El Concept System® 77 es un sistema de alto aislamiento para ventanas que cumple con elevados requisitos de aislamiento térmico, estabilidad y seguridad. Anticipándose a los requisitos térmicos, el valor de aislamiento (Uf) para este sistema se reduce a 1,6 W/m² K para una ventana de apertura estándar. El concepto único del sistema hace que sea perfectamente adecuado para acristalamientos triples, que permite al CS 77 lograr incluso la etiqueta energética suiza Minergie®. El sistema ha sido ensayado a aislamiento acústico, estanqueidad al agua y al aire, pero también para aplicaciones específicas como antibala y resistencia al fuego, cumpliendo con las normas Europeas más severas. Además, las ventanas CS77 están disponibles en diferentes niveles de resistencia antirrobo (clases 2 y 3) que lo convierten en un sistema extremadamente seguro. Para adaptarse a los diferentes tipos de edificios, el sistema está disponible en una variedad de estilos estéticos: Funcional, Renacimiento y Hoja Oculta. El sistema CS 77 incluye la gama más completa de soluciones para todo tipo de ventanas de apertura interior y exterior. Sus diferentes posibilidades de combinación, con puertas CS 77, correderas CP 130 y ventilación Ventalis, convierte al CS 77 en un sistema adecuado para todo tipo de conceptos de construcción, incluso aquellos con los más altos requisitos de seguridad.
