# Sistema de ventanas, referencia MasterLine 8 de Reynaers. Con 3 niveles diferentes de aislamiento para casas con alto aislamiento, bajo consumo energético e incluso pasivas - de Reynaers

- Propiedad del archivo: CONSTRUNARIO
- Formato: FIEBDC-3/2012
- Programa: Construnario Versión 3.51
- Fecha de los precios: 24/01/2019
- Divisa: EUR

**VEMASLI8** u Sistema de ventanas, referencia MasterLine 8 de Reynaers. Con 3 niveles diferentes de aislamiento para casas con alto aislamiento, bajo consumo energético e incluso pasivas - de Reynaers
MasterLine 8 es un sistema de ventanas único que combina innumerables oportunidades de diseño con un rendimiento inmejorable en términos de aislamiento térmico, estanqueidad al aire y al agua y rapidez de producción. Esta nueva generación de soluciones para ventanas innovadoras refleja la tendencia arquitectónica actual hacia la maximización de la luz natural a la vez que ofrece niveles de aislamiento óptimos. MasterLine 8 presenta 3 niveles diferentes de aislamiento para casas con alto aislamiento, bajo consumo energético e incluso pasivas. Estos diferentes niveles de aislamiento se logran mediante la integración de materiales nuevos e inteligentes. El concepto único hace posible combinar una amplia gama de tipos de apertura de ventanas, variantes de diseño y diferentes niveles de aislamiento térmico. Las variantes de diseño, cada una con su propia apariencia distintiva, hacen que MasterLine 8 sea adecuado para cualquier estilo arquitectónico.
