# Sistema universal para ventana

- Propiedad del archivo: CONSTRUNARIO
- Formato: FIEBDC-3/2012
- Programa: Construnario Versión 3.51
- Fecha de los precios: 24/01/2019
- Divisa: EUR

**VCS68** u Sistema universal para ventana, referencia Concept System ® 68 de Reynaers. Soluciones para ventanas de apertura interior y exterior. Cumple con las clasificaciones 2 y 3 de resistencia al robo - de Reynaers
El Concept System ® 68 es un sistema universal para ventanas, que ofrece excelentes resultados en materia de estabilidad, aislamiento térmico y seguridad. El sistema está disponible en una variedad de estilos estéticos: Funcional, Renacimiento, Softline y Hoja Oculta, con el fin de adaptarse perfectamente a cualquier estilo de construcción. El sistema ofrece una gama de soluciones para ventanas de apertura interior y exterior y es compatible con el sistema de ventilación Ventalis. Además, las ventanas CS68 cumplen con las clasificaciones 2 y 3 de resistencia al robo, ofreciendo un máximo nivel de seguridad.
