# Perfil con rotura de puente térmico, referencia Concept System ® 59 de Reynaers. Para la fabricación de cerramientos de aluminio atractivos y económicos - de Reynaers

- Propiedad del archivo: CONSTRUNARIO
- Formato: FIEBDC-3/2012
- Programa: Construnario Versión 3.51
- Fecha de los precios: 17/12/2019
- Divisa: EUR

**VCS59** u Perfil con rotura de puente térmico, referencia Concept System ® 59 de Reynaers. Para la fabricación de cerramientos de aluminio atractivos y económicos - de Reynaers
El Concept System ® 59 ofrece una gama completa de perfiles con rotura de puente térmico para la fabricación de cerramientos de aluminio atractivos y económicos. El sistema está disponible en una variedad de estilos estéticos: Funcional, Renacimiento, Softline y Hoja Oculta, con el fin de adaptarse perfectamente a cualquier estilo de construcción. La limitada anchura de construcción del sistema permite su aplicación en variadas construcciones, incluso con espesores de pared reducidos. Además el CS 59 puede cumplir con la clasificación 2 de resistencia al robo, ofreciendo una solución robusta y segura.
