# Perfil sin rotura de puente térmico, referencia Concept System ® 59PA de Reynaers. Ideal para aplicaciones en climas cálidos - de Reynaers

- Propiedad del archivo: CONSTRUNARIO
- Formato: FIEBDC-3/2012
- Programa: Construnario Versión 3.51
- Fecha de los precios: 24/01/2019
- Divisa: EUR

**VCS59PA** u Perfil sin rotura de puente térmico, referencia Concept System ® 59PA de Reynaers. Ideal para aplicaciones en climas cálidos - de Reynaers
El Concept System ® 59Pa ofrece una amplia gama de elegantes perfiles para la construcción de cerramientos de aluminio atractivos y económicos, sin rotura de puente térmico, y con un estilo funcional o renacimiento. Por lo tanto, el CS 59Pa es el sistema ideal para aplicaciones en climas cálidos, pero también puede ser utilizado para la división de espacios interiores. Las diferentes opciones de diseño y la amplia selección de colores permiten una combinación perfecta con el estilo del edificio. Además el CS 59Pa puede cumplir con la clasificación 2 de resistencia al robo, ofreciendo una solución robusta y segura. Al igual que con el resto de sistemas de Reynaers, se ofrece una garantía de 10 años.
