# Maneta contemporánea, referencia Touch de Reynaers. Adecuada para ventanas, puertas, puertas correderas y plegables - de Reynaers

- Propiedad del archivo: CONSTRUNARIO
- Formato: FIEBDC-3/2012
- Programa: Construnario Versión 3.51
- Fecha de los precios: 17/12/2019
- Divisa: EUR

**TOUCH** u Maneta contemporánea, referencia Touch de Reynaers. Adecuada para ventanas, puertas, puertas correderas y plegables - de Reynaers
Estilo y calidad se combinan en Touch, la nueva gama de manetas de diseño de Reynaers. Touch es elegante, esbelta y muy fina, adecuada para ventanas, puertas, puertas correderas y plegables. Incluso es adecuado para su uso en puertas interiores de madera. El elegante diseño se adapta perfectamente a las casas modernas, pero también ofrece un contraste elegante en rehabilitaciones. Touch está disponible en todos los colores RAL, texturados y anodizados. También es posible utilizar el mismo color que el perfil de la ventana o puerta.
