# Sistema de alta eficiencia, referencia SlimLine 38 de Reynaers. Disponible en tres variantes de diseño: Classic, Cubic y Ferro - de Reynaers

- Propiedad del archivo: CONSTRUNARIO
- Formato: FIEBDC-3/2012
- Programa: Construnario Versión 3.51
- Fecha de los precios: 24/01/2019
- Divisa: EUR

**VESLINE38** u Sistema de alta eficiencia, referencia SlimLine 38 de Reynaers. Disponible en tres variantes de diseño: Classic, Cubic y Ferro - de Reynaers
El confort en el hogar es uno de los puntos fuertes del sistema para ventanas SL 38. El sistema de alta eficiencia Slim Line 38 presenta el “aspecto de acero” en su estética y es ideal para la arquitectura moderna. El sistema está disponible en tres variantes de diseño (Classic, Cubic y Ferro) idóneos para nuevas viviendas y edificios, donde las líneas delgadas propias del sistema permiten una abundante entrada de luz natural. La variante SL 38 Ferro, con una anchura mínima visible de 38,5mm en marco y 21,5mm en hoja, es el compañero perfecto para el sistema para correderas minimalistas Hi-Finity de Reynaers. La serie SlimLine 38 cuenta con un sistema de perfiles minimalistas de 3 cámaras altamente aislados con avanzadas características térmicas obteniendo valores Uw inferiores a 1,4 W/m²K.
