# Puerta aspecto de acero, referencia Slim Line 38 de Reynaers. Disponible en tres variantes de diseño: Classic, Cubic y Ferro - de Reynaers

- Propiedad del archivo: CONSTRUNARIO
- Formato: FIEBDC-3/2012
- Programa: Construnario Versión 3.51
- Fecha de los precios: 17/12/2019
- Divisa: EUR

**SL38_REY** u Puerta aspecto de acero, referencia Slim Line 38 de Reynaers. Disponible en tres variantes de diseño: Classic, Cubic y Ferro - de Reynaers
El sistema de alta eficiencia Slim Line 38 presenta el “aspecto de acero” en su estética y es ideal para la arquitectura moderna. El sistema está disponible en tres variantes de diseño (Classic, Cubic y Ferro) idóneos para nuevas viviendas y edificios, donde las líneas delgadas propias del sistema permiten una abundante entrada de luz natural. La varianteSL 38Ferro, con una anchura mínima visible de 38,5mm en marco y 21,5mm en hoja, es el compañero perfecto para el sistema para correderas minimalistas Hi-Finity de Reynaers. La serie Slim Line 38 cuenta con un sistema de perfiles minimalistas de 3 cámaras altamente aislados con avanzadas características térmicas obteniendo valores Uw inferiores a 1,4 W/m²K.
