# Sistema robusto para puertas enrasadas de alta calidad

- Propiedad del archivo: CONSTRUNARIO
- Formato: FIEBDC-3/2012
- Programa: Construnario Versión 3.51
- Fecha de los precios: 17/12/2019
- Divisa: EUR

**CS77_REY** u Sistema robusto para puertas enrasadas de alta calidad, referencia Concept System ® CS 77 de Reynaers. Especialmente diseñada y ensayada para la resistencia al robo, al fuego, antibala y antipánico - de Reynaers
El Concept System ® CS 77 es un sistema para puertas enrasadas de alta calidad, que cumple con los elevados requisitos relativos al aislamiento térmico, estabilidad y seguridad. En lo que respecta a la seguridad, las diferentes variantes del sistema están especialmente diseñadas y ensayadas para la resistencia al robo, la resistencia al fuego, antibala y soluciones antipánico, cumpliendo con las normas Europeas más estrictas. Este sistema incluye todo tipo de aperturas hacia el interior y el exterior, que permiten utilizar una amplia gama de cerraduras que satisfacen cualquier tipo de demanda en cuanto a seguridad. Además, las puertas enrasadas CS 77 disponen de una amplia variedad de soluciones de umbral, que se adaptan a los requisitos estéticos y de confort. Para asegurar la estanqueidad de la puerta, se han utilizado pletinas de aislamiento especialmente diseñadas para evitar la posible curvatura de los perfiles, debido a la diferencia de temperatura entre el interior y el exterior.
