# Sistema robusto para puertas enrasadas de alta calidad, referencia Concept System® 68 de Reynaers. Alta estabilidad, aislamiento térmico y seguridad - de Reynaers

- Propiedad del archivo: CONSTRUNARIO
- Formato: FIEBDC-3/2012
- Programa: Construnario Versión 3.51
- Fecha de los precios: 17/12/2019
- Divisa: EUR

**CS68_REY** u Sistema robusto para puertas enrasadas de alta calidad, referencia Concept System® 68 de Reynaers. Alta estabilidad, aislamiento térmico y seguridad - de Reynaers
El Concept System® 68 es un sistema para puertas enrasadas de calidad, con alta estabilidad, aislamiento térmico y seguridad. Este sistema incluye todo tipo de aperturas hacia el interior y el exterior, que permiten utilizar una amplia gama de cerraduras que satisfacen cualquier tipo de demanda en cuanto a seguridad. El sistema está disponible en una amplia variedad de soluciones de umbral, que se adaptan a los requisitos estéticos y de confort. Para asegurar la estanqueidad de la puerta, se han utilizado pletinas de aislamiento especialmente diseñadas para evitar la posible curvatura del elemento, debido a la diferencia de temperatura entre el interior y el exterior. En materia de seguridad, la puerta CS 68 puede cumplir con la clasificación 2 de resistencia al robo. Las variantes del sistema CS 68 proporcionan resistencia al fuego y soluciones antipánico.
