# Gama de perfiles sin rotura de puente térmico, referencia Concept System ® 59Pa de Reynaers. Para aplicaciones en climas cálidos - de Reynaers

- Propiedad del archivo: CONSTRUNARIO
- Formato: FIEBDC-3/2012
- Programa: Construnario Versión 3.51
- Fecha de los precios: 17/12/2019
- Divisa: EUR

**CS59PA** u Gama de perfiles sin rotura de puente térmico, referencia Concept System ® 59Pa de Reynaers. Para aplicaciones en climas cálidos - de Reynaers
El Concept System ® 59Pa ofrece una amplia gama de perfiles sin rotura de puente térmico para la construcción de puertas enrasadas de aluminio atractivas y económicas. El sistema CS 59Pa es ideal para aplicaciones en climas cálidos, pero también puede ser utilizado para la división de espacios de oficinas interiores. Puede combinarse con los sistemas de Veranda de Reynaers.
