# Sistema de puertas correderas y plegables, referencia Hi-Finity de Reynaers. Totalmente transparente y accesible - de Reynaers

- Propiedad del archivo: CONSTRUNARIO
- Formato: FIEBDC-3/2012
- Programa: Construnario Versión 3.51
- Fecha de los precios: 17/12/2019
- Divisa: EUR

**PCPHIFINIT** u Sistema de puertas correderas y plegables, referencia Hi-Finity de Reynaers. Totalmente transparente y accesible - de Reynaers
Disfrute de una vista infinita con las mejores prestaciones! El diseño minimalista del sistema para correderas Hi-Finity proporciona la máxima superficie transparente, con un aspecto ligero y elegante. Hi-Finity es totalmente transparente y accesible, y extiende el interior de su vivienda al exterior. Con sus delgadas líneas visibles, la alta resistencia del sistema permite a la Hi-Finity utilizar paneles de vidrio de hasta 500 kg. La combinación de alto rendimiento energético y aspecto minimalista hacen de este producto la mejor solución para la arquitectura contemporánea de bajo consumo!
