# Líquido limpiador, referencia Reynawash Color de Reynaers. Para el mantenimiento y la limpieza de los perfiles de aluminio lacados - de Reynaers

- Propiedad del archivo: CONSTRUNARIO
- Formato: FIEBDC-3/2012
- Programa: Construnario Versión 3.51
- Fecha de los precios: 17/12/2019
- Divisa: EUR

**RWASHCOL** u Líquido limpiador, referencia Reynawash Color de Reynaers. Para el mantenimiento y la limpieza de los perfiles de aluminio lacados - de Reynaers
ReynaWash Color es un producto para el mantenimiento y la limpieza de los perfiles de aluminio lacados. Este producto no contiene disolventes, es Ph neutro y muy eficaz. ReynaWash Color es adecuado para todos los acabados de color superficiales, incluyendo mates, Futuras, brillantes o especiales. El producto también puede ser utilizado para limpiar las superficies de vidrio.
