# Sistema para correderas de alto aislamiento, referencia SlimPatio 68 de Reynaers. Con marco oculto. Perfiles minimalistas - de Reynaers

- Propiedad del archivo: CONSTRUNARIO
- Formato: FIEBDC-3/2012
- Programa: Construnario Versión 3.51
- Fecha de los precios: 17/12/2019
- Divisa: EUR

**PCPSLIM68** u Sistema para correderas de alto aislamiento, referencia SlimPatio 68 de Reynaers. Con marco oculto. Perfiles minimalistas - de Reynaers
Confort y vistas panorámicas impresionantes SlimPatio® 68 es un sistema para correderas de alto aislamiento con marco oculto, que combina elegancia, altas prestaciones y seguridad. Gracias a sus perfiles minimalistas esta corredera permite la máxima entrada de luz natural y ofrece unas vistas panorámicas impresionantes. Las tecnologías innovadoras integradas garantizan los mejores resultados con respecto a la permeabilidad al viento, la estanqueidad al agua y el aislamiento térmico, cumpliendo con las normativas más estrictas. El sistema para correderas SlimPatio 68 le ofrece libertad de diseño para crear espacios de vida contemporáneos, combinando la máxima luminosidad, confort y diseño.
