# Adhesivo de dos componentes, referencia Reynaseal Duo de Reynaers. Para unir las uniones en esquina de los perfiles de aluminio - de Reynaers

- Propiedad del archivo: CONSTRUNARIO
- Formato: FIEBDC-3/2012
- Programa: Construnario Versión 3.51
- Fecha de los precios: 24/08/2020
- Divisa: EUR

**REYNASDUO** u Adhesivo de dos componentes, referencia Reynaseal Duo de Reynaers. Para unir las uniones en esquina de los perfiles de aluminio - de Reynaers
Reynaseal Duo es un adhesivo de dos componentes usado para unir las uniones en esquina de los perfiles de aluminio. Para unir las esquinas de los perfiles de aluminio Ajustes rápidos Fácil de usar Después de la aplicación el lacado es posible Procesable a 7°C Compatible con otros productos como Reynaprotector Art. nr: 084.9080.-- / cartucho – adhesivo de dos componentes / 550 g / vendido por 6 uds / para ser usado con una pistola manual o neumática
