# Tratamiento anti-corrosión. referencia Reynaers anti-corrosión de Reynaers. Para ser usado durante la producción del elemento - de Reynaers

- Propiedad del archivo: CONSTRUNARIO
- Formato: FIEBDC-3/2012
- Programa: Construnario Versión 3.51
- Fecha de los precios: 24/08/2020
- Divisa: EUR

**REYANNTIC** u Tratamiento anti-corrosión. referencia Reynaers anti-corrosión de Reynaers. Para ser usado durante la producción del elemento - de Reynaers
Reynaers tratamiento anti-corrosión Tratamiento anticorrosivo preventivo para agujeros taladrados, cavidades fresadas, agujeros punzonados, ... Para ser usado durante la producción del elemento. Aplicar con un cepillo.
