# Limpiador especial, referencia Reynafinish 60 de Reynaers. - de Reynaers

- Propiedad del archivo: CONSTRUNARIO
- Formato: FIEBDC-3/2012
- Programa: Construnario Versión 3.51
- Fecha de los precios: 24/08/2020
- Divisa: EUR

**REYFINISH** u Limpiador especial, referencia Reynafinish 60 de Reynaers. - de Reynaers
REYNAFINISH 60 se utiliza como limpiador especial de olor suave y secado rápido en la industria y la artesanía. La aplicación es muy sencilla Multifuncional: también adecuado para los colores Coatex* y otras superficies No se disuelve Secado rápido * Excepto los residuos de hormigón y yeso
