# Desengrasante multiuso, referencia Reynaers Safety Clean Spray de Reynaers - de Reynaers

- Propiedad del archivo: CONSTRUNARIO
- Formato: FIEBDC-3/2012
- Programa: Construnario Versión 3.51
- Fecha de los precios: 24/08/2020
- Divisa: EUR

**REYSAFSPR** u Desengrasante multiuso, referencia Reynaers Safety Clean Spray de Reynaers - de Reynaers
Un desengrasante versátil que elimina pegamento, sellador, resinas, aceites, cera entre otros Quita la suciedad acumulada en los ingletes y otra suciedad que podría haberse acumulado durante la producción del elemento. Para ser usado durante la producción del elemento. Pulverizar sobre el inglete, esperar unos 30 segundos y retirar con papel limpiador.
