# Tratamiento de multi-limpieza, referencia Reynaers Multiform de Reynaers - de Reynaers

- Propiedad del archivo: CONSTRUNARIO
- Formato: FIEBDC-3/2012
- Programa: Construnario Versión 3.51
- Fecha de los precios: 24/08/2020
- Divisa: EUR

**REYMULTIFO** u Tratamiento de multi-limpieza, referencia Reynaers Multiform de Reynaers - de Reynaers
Un tratamiento de limpieza multifuncional usado para desengrasar, limpiar y eliminar la suciedad orgánica. Para ser usado durante la producción del elemento. Pulverizar sobre la inglete y secar con papel de limpieza
