# Limpiador de fácil uso, referencia Reynaers DeepClean de Reynaers. Adecuado para diferentes tipos de suciedad - de Reynaers

- Propiedad del archivo: CONSTRUNARIO
- Formato: FIEBDC-3/2012
- Programa: Construnario Versión 3.51
- Fecha de los precios: 24/08/2020
- Divisa: EUR

**REYDEEPCL** u Limpiador de fácil uso, referencia Reynaers DeepClean de Reynaers. Adecuado para diferentes tipos de suciedad - de Reynaers
Limpiador de fácil uso adecuado para diferentes tipos de suciedad. Puede ser usado para liberar la suciedad de larga duración para su fácil eliminación. Ideal para la limpieza de grandes superficies. Aplique en la superficie sucia y deje que actúe. Espere hasta que la suciedad se desprenda. Una vez que la suciedad es liberada limpia con un paño limpio. Dependiendo de la suciedad, se puede combinar con Reynaers Safety clean o Reynaers Re-newer.
