# Envase para productos de mantenimiento, referencia Reynaers Maintenance box de Reynaers - de Reynaers

- Propiedad del archivo: CONSTRUNARIO
- Formato: FIEBDC-3/2012
- Programa: Construnario Versión 3.51
- Fecha de los precios: 24/08/2020
- Divisa: EUR

**REYMANBOX** u Envase para productos de mantenimiento, referencia Reynaers Maintenance box de Reynaers - de Reynaers
Caja vacía adecuada para contener una combinación de diferentes productos de mantenimiento.
