# Esponja y bayeta, referencia Sponge & Wipe de Reynaers - de Reynaers

- Propiedad del archivo: CONSTRUNARIO
- Formato: FIEBDC-3/2012
- Programa: Construnario Versión 3.51
- Fecha de los precios: 24/08/2020
- Divisa: EUR

**REYSPOWIP** u Esponja y bayeta, referencia Sponge & Wipe de Reynaers - de Reynaers
La esponja elimina las manchas persistentes de los perfiles anodizados y recubiertos de polvo. La toallita tiene excelentes propiedades de limpieza y absorción.
