# Renovador de perfiles, referencia Reynaers Renewer de Reynaers - de Reynaers

- Propiedad del archivo: CONSTRUNARIO
- Formato: FIEBDC-3/2012
- Programa: Construnario Versión 3.51
- Fecha de los precios: 24/08/2020
- Divisa: EUR

**REYRENEW** u Renovador de perfiles, referencia Reynaers Renewer de Reynaers - de Reynaers
Renueva la superficie del perfil de aluminio, devolviendo el tratamiento de la superficie a su intensidad original. Protege contra el desgaste UV y nutre las superficies lacadas y anodizadas de los perfiles. Se usa, dependiendo de la situación, una o dos veces al año con una esponja suave, seca y limpia.
