# Limpiador de perfiles, referencia Reynaers Clean & Care Wax de Reynaers - de Reynaers

- Propiedad del archivo: CONSTRUNARIO
- Formato: FIEBDC-3/2012
- Programa: Construnario Versión 3.51
- Fecha de los precios: 24/08/2020
- Divisa: EUR

**REYCCAREWA** u Limpiador de perfiles, referencia Reynaers Clean & Care Wax de Reynaers - de Reynaers
El producto definitivo para limpiar y mantener los perfiles de aluminio y el vidrio. Idealmente usado dos veces al año en ambientes rurales y en elementos expuestos a la lluvia y cuatro veces al año en ambientes más agresivos como los costeros, industriales, cercanias ferrocarril o en los centros de las ciudades. Rociar la superficie con agua para quitar la suciedad. Usar de 60 a 80ml en un cubo de agua tibia y limpiar de arriba a abajo. Enjuagar con agua limpia y secar con un paño de gamuza. Para obtener un brillo extra, límpielo con un paño seco.
