# Lubricante integral, referencia Reynaers Lubricant de Reynaers - de Reynaers

- Propiedad del archivo: CONSTRUNARIO
- Formato: FIEBDC-3/2012
- Programa: Construnario Versión 3.51
- Fecha de los precios: 24/08/2020
- Divisa: EUR

**REYBALUBR** u Lubricante integral, referencia Reynaers Lubricant de Reynaers - de Reynaers
Recomendado no sólo para lubricar ventanas completas, puertas y sistemas de puertas correderas, sino también para lubricar partes como guías y cepillos de los sistemas de correderas. Se usa dependiendo de la situación, en promedio una vez al año. Rociar sobre las partes relevantes y limpias a una distancia de 30cm.
