# Adhesivo de dos componentes, referencia Reynaseal Duo FP - de Reynaers

- Propiedad del archivo: CONSTRUNARIO
- Formato: FIEBDC-3/2012
- Programa: Construnario Versión 3.51
- Fecha de los precios: 24/08/2020
- Divisa: EUR

| Código | Ud | Descripción |
|---|---|---|
| REYNASEDUO | u | Adhesivo de dos componentes, referencia Reynaseal Duo FP - de Reynaers |
