# Pistola manual, referencia Manual Gun de Reynaers - de Reynaers

- Propiedad del archivo: CONSTRUNARIO
- Formato: FIEBDC-3/2012
- Programa: Construnario Versión 3.51
- Fecha de los precios: 24/08/2020
- Divisa: EUR

**REYMANGUN** Pistola manual, referencia Manual Gun de Reynaers - de Reynaers
Manual de instrucciones completo incluido. Dosificación simple y consistente. Pistola manual aplicable incluso si no hay suministro de aire comprimido disponible. Pistola manual 095 E300, pistola neumática 095 E400, para el uso de Reynaseal Duo, se vende por unidad.
