# Tubo de mezcla, referencia Mixing Tubes de Reynaers - de Reynaers

- Propiedad del archivo: CONSTRUNARIO
- Formato: FIEBDC-3/2012
- Programa: Construnario Versión 3.51
- Fecha de los precios: 24/08/2020
- Divisa: EUR

**REYMIXTUB** u Tubo de mezcla, referencia Mixing Tubes de Reynaers - de Reynaers
Se utiliza para dosificar REYNASEAL DUO 550 g con el tubo de mezcla. Para uso profesional por personal instruido solamente.
