# Sistema de puerta corredera Masterpatio de Reynaers - de Reynaers

- Propiedad del archivo: CONSTRUNARIO
- Formato: FIEBDC-3/2012
- Programa: Construnario Versión 3.51
- Fecha de los precios: 03/06/2021
- Divisa: EUR

**MASTERPATIO** u Sistema de puerta corredera Masterpatio de Reynaers - de Reynaers
MASTERPATIO es un sistema de corredera elevadora de alto rendimiento y aislamiento con un aspecto minimalista y diseño limpio, hasta en los detalles. El sistema combina un rendimiento térmico superior con líneas de visión delgadas y una altura máxima del elemento de 3,7 m. Los soportes de vidrio patentados garantizan una perfecta transferencia de el peso del vidrio sobre las ruedas, lo que resulta en una operación cómoda. Debido a la compatibilidad con el MasterLine 8, se acopla perfectamente con ventanas y puertas manteniendo el estrecho y líneas de visión consistentes. El sistema es adecuado para Passive House y de baja energía, pero también para edificios de gran altura gracias a la excelente estanqueidad al aire y al agua.
