# Tiradores de puerta de Reynaers. Disponibles en muchas variantes de diseño - de Reynaers

- Propiedad del archivo: CONSTRUNARIO
- Formato: FIEBDC-3/2012
- Programa: Construnario Versión 3.51
- Fecha de los precios: 03/06/2021
- Divisa: EUR

**TIRADOORS** u Tiradores de puerta de Reynaers. Disponibles en muchas variantes de diseño - de Reynaers
Un tirador de puerta se usa principalmente para puertas de entrada. Desempeña un papel crucial en la primera impresión que alguien tiene del edificio; la primera conexión física que se hace antes de entrar. Nuestros tiradores de puerta están disponibles en muchas variantes de diseño, lo que facilita encontrar el que mejor se adapte al carácter de su proyecto. Tirador Pala: Estética funcional clásica, disponible en corto y largo Tirador Cilíndrico: Elegante tirador corto y a media altura Tirador Cuadrado: Perfil robusto para altura de puerta completa Tirador Slim: Perfil minimanlista funcional para altura puerta completa Tirador Plus: Tirador para altura de puerta completa con funciones adicionales Tirador HiFinity: El reconocido y premiado tirador Hi-Finity Tirador integrado Hi-Finity: Perfil minimanlista para altura de puerta completa Hi-Finity
