# Revestimiento cerámico, modelo Diurne Sand de Dune. 30x90 cm, mate, beige

- Propiedad del archivo: CONSTRUNARIO
- Formato: FIEBDC-3/2012
- Programa: Construnario Versión 3.51
- Fecha de los precios: 07/06/2021
- Divisa: EUR

**Dune187711** m2 Revestimiento cerámico, modelo Diurne Sand de Dune. 30x90 cm, mate, beige.
Revestimiento cerámico, modelo Diurne Sand de Dune. 30x90 cm, mate, beige. Revestimiento cerámico con acabado mate y aspecto cemento, color beige, de dimensiones 30x90 cm. RESISTENCIA AL CUARTEO, según UNE EN ISO 10545-11, RESISTENCIA A LA HELADA según UNE EN ISO 10545-12, RESISTENCIA QUÍMICA según UNE EN ISO 10545-13: GLA, PLANARIDAD según UNE EN ISO 10545-2: ± 0,5%, DIMENSIONES según UNE EN ISO 10545-2: ± 0,5%, ABSORCIÓN DE AGUA según UNE EN ISO 10545-3: E > 10%, DUREZA ESCALA MOHS según EN-101: 5 y RESISTENCIA A LA FLEXION según UNE EN ISO 10545-4:9: >15 N/MM2. Diseño ecléctico basado en la fusión del cemento envejecido con efectos oxidados y pequeñas piedras que le dan personalidad. De tacto sedoso , este azulejo rectificado es una opción muy interesante para estancias con personalidad. Disponible en gama de beiges, SAND o de grises, GREY
